# Muster-Leistungsbeschreibung
Leistungsbeschreibung (GAEB 90, DA81)
Währung: EUR

## Abdichtung Balkone DIN 18531-5, (MB 2K [
Datum: 18.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu Oberflächengefälle und
Anschlusshöhen (AIV-F)

Bei Abdichtungen im Verbund mit Fliesen und Platten
(AIV-F)
ist auf der Abdichtungsebene und auf der
Belagsoberfläche ein Gefälle von mindestens 1,5 %
vorzusehen.

Die Höhe der Anschlüsse an aufgehende Bauteile ist im
Regelfall mit mindestens 0,15 m über Oberfläche von
Nutzschicht/Belag zu planen. In schneereichen Gebieten
und bei besonderen konstruktiven Situationen ist
gegebenenfalls eine größere Anschlusshöhe
erforderlich.

Eine Verringerung der Anschlusshöhe im Türbereich ist
nur möglich, wenn im Belag unmittelbar vor der
gesamten Türbreite z.B. durch Einbau einer ausreichend
dimensionierten und funktionsfähigen
Entwässerungsrinne die Wasserbelastung minimiert wird.
In solchen Fällen kann die Anschlusshöhe vom oberen
Ende der Abdichtung bis zum Belag mindestens 0,05 m
betragen.

Barrierefreie, niveaugleiche Übergänge oder
Übergänge mit
einer zulässigen Schwellenhöhe von ? 0,02 m sind
abdichtungstechnische Sonderkonstruktionen.
Sie erfordern eine auf den Einzelfall abgestimmte
Ausführungsart. Für diese niveaugleichen Übergänge
muss berücksichtigt werden, dass die
Abdichtungsschicht allein die Funktion der Dichtheit am
Türanschluss nicht sicherstellen kann. Durch
planerische Vorgaben ist das Eindringen von Wasser und
das Hinterlaufen der Abdichtungsschicht zu verhindern.

*Hinweis*
Hinweis zur Abdichtung von Balkonen,
Loggien, Laubengängen (AIV-F), MB 2K
([eco])

Die beschriebene Abdichtung von
Balkonen, Loggien, Laubengängen
wird gemäß DIN 18531 Teil 5 (AIV-F)
aus einer zweikomponentigen, multifunktionalen
Bauwerksabdichtung (FPD) auf Basis
nachwachsender Rohstoffe hergestellt.

Die Verwendbarkeit ist durch
entsprechende allgemein bauaufsichtliche
Prüfzeugnisse (AbP), sowie Prüfberichte und
Leistungsnachweise belegt.

### Titel 00002 Vorarbeiten

**00002.0001 Schutz vor Verunreinigungen**
Maßnahmen zum Schutz vor Verunreinigungen
nicht zu bearbeitender Bauteile und Flächen
wie Fensterrahmen / Verglasung / Fassade
durch Abklebearbeiten und Anbringen von Schutzfolien.
Einheit: m2

**00002.0002 Kanten und Außenecken brechen**
Kanten und Außenecken mit geeignetem
Gerät ca.10 mm breit anfasen / brechen,
Grate entfernen.
Einheit: lfm

**00002.0003 Abzudichtende Flächen reinigen**
Reinigen der abzudichtenden,
mineralischen Flächen.
Zementleim, Staub, Mörtelreste und Grate
sind durch einen mechanischen Abtrag
wie schleifen, strahlen oder fräsen zu entfernen.
Es ist ein staubfreier und tragfähiger
Untergrund herzustellen.
Einheit: m2

**00002.0004 Bodentiefe Fensterelemente reinigen undanschleifen**
Bodentiefe Fensterelemente im Bereich der
abzudichtenden Fläche mit grobkörnigem Schleifpapier
leicht anschleifen,
mit geeignetem Reiniger, z.B. Isopropanol,
gründlich reinigen, entfetten und alle Trennlagen
entfernen.

Achtung:
Lösemittelhaltige Reiniger können
den Untergrund angreifen.
Stets Probefläche anlegen!
Einheit: lfm

**00002.0005 Vorbereitung der Anschlussbereiche bei Bodenablauf**
*** Bedarfsposition ohne GB
Abdichtungsflansch von Bodenablauf /
Entwässerungsrinne / Entwässerungsspeier für den
fachgerechten
Anschluss der Verbundabdichtung vorbereiten.

Anschlußbereich mit grobkörnigem Schleifpapier
aufrauen, mit geeignetem Reiniger / Verdünnung
gründlich reinigen und haftungsmindernde Stoffe
restlos entfernen.

Auftrag der zweikomponentigen Epoxidharz-Grundierung
auf der trockenen und sauberen Oberfläche.
Vollflächiges abstreuen der frischen Grundierung mit
feuergetrocknetem Quarzsand.
Grundierung vollständig durchtrocknen lassen.

Gewähltes Produkt:
zur Reinigung:
Remmers Verdünnung V 101 oder gleichwertig

zur Grundierung:
Remmers Epoxy ST 100 oder gleichwertig

zum Abstreuen:
Remmers Quarz 03/08 DF oder gleichwertig

Produkteigenschaften Grundierharz:
Chemisch belastbar
Gute Penetrationsfähigkeit
Weichmacherfrei, nonyl- und alkylphenolfrei
Im ausreagierten Zustand physiologisch unbedenklich
Biegezugfestigkeit 23 N/mm² *
Druckfestigkeit 95 N/mm² *

Verbrauch:
Nach Bedarf
Remmers Verdünnung V 101 <0978>
Nach Bedarf, ca. ca. 0,30 - 0,50 kg/m²
Remmers Epoxy ST 100 <1160>
Nach Bedarf
Remmers Quarz 03/08 DF <4406>
Einheit: St

**00002.0006 Fehlstellen > 5 mm mit einem mineralischen Mörtel verschließen**
*** Bedarfsposition ohne GB
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

**00002.0007 Gefälle-Ausgleichsschicht**
*** Grundposition ZZ 001.0
Gefälle-Ausgleichsschicht oder Untergrundegalisierung
mit einem mineralischen, schnell abbindenden,
wasserdichten Mörtel herstellen.

Gewähltes Produkt:
Remmers WP DS Levell oder gleichwertig

Produkteigenschaften:
Spannungsarm und rissfrei erhärtend
Sehr gute Haftung zum Untergrund
Schichtdicke einlagig bis 50 mm
Hoher Sulfatwiderstand und niedrig wirksamer
Alkaligehalt (SR/NA)

Produktkenndaten:
- Wasseraufnahmekoeffizient w24
  < 0,1 kg/(m ?h )
- Druckfestigkeit (28 d) = Ca. 20 N/mm²

Haftbrücke:
Dichtungsschlämme als Haftbrücke applizieren.
Folgearbeiten immer frisch-in-frisch ausführen.

Gewähltes Produkt:
Remmers WP DS basic oder gleichwertig

Verbrauch:
Ca. 8,5 kg/m² bei 5 mm Schichtdicke
Remmers WP DS Levell <0426>
Ca. 1,6 kg/m²/mm Schichtdicke
Remmers WP DS basic <0405>
Einheit: m2

**00002.0008 Gefälleestrich im Verbund**
*** Wahlposition ZZ 001.1
Gefälleestrich im Verbund mit einem
mineralischen, kunststoffmodifizierten, hochfesten
PCC-Estrichmörtel einbauen.
Haftbrücke auf den mattfeucht vorgenässten Untergrund
applizieren.
Folgearbeiten immer frisch-in-frisch ausführen.

Schichtdicke:_______cm

Gewähltes Produkt:
Remmers Betofix R4 EM basic oder gleichwertig

Produkteigenschaften:
Hohe mechanische Widerstandsfähigkeit
Schwindarm
Spannungsarm und rissfrei erhärtend
Maschinengängig
Frost-Tausalzbeständig
Druckfestigkeit n. 28 d: ? 50 N/mm²
Estrich gemäß DIN EN 13813: CT ? C 50 ? F8 ? A9
? B1,5

Produktkenndaten:
Biegezugfestigkeit (28 d) ? 8,0 N/mm² (EN 13892)
Brandverhalten Klasse A1fl
Druckfestigkeit 1 d: ? 15 N/mm²,
7 d ? 35 N/mm², 28 d ? 50 N/mm² (EN 13892)
Größtkorn 5 mm
Farbton grau

Haftbrücke:
Haftbrücke auf den mattfeucht vorgenässten Untergrund
applizieren.
Folgearbeiten immer frisch-in-frisch ausführen.

Gewähltes Produkt:
Remmers Betofix HB basic oder gleichwertig

Produkteigenschaften:
Kunststoffvergütet
Hohe Haftzugfestigkeit
Zertifiziert nach DIN EN 1504-3

Produktkenndaten:
Schüttdichte Ca. 1,5 kg/dm³
Wasseranspruch Ca. 5,0-5,5 l/25 kg
Haftzugfestigkeit (28 d) > 1,5 N/mm²

Verbrauch:
Ca. 2,0 kg/m²/mm Schichtdicke, bzw. ca. 2,0 kg/dm³
Remmers Betofix R4 EM basic <1086>
Untergrundabhängig, ca. 1,1 kg/m²
Remmers Betofix HB basic <1082>
Einheit: m2

**00002.0009 Gefälleestrich im Verbund einbauen, schnellabbindend**
*** Wahlposition ZZ 001.2
Gefälleestrich im Verbund mit einem
schnellabbindenden,
mineralischen, kunststoffmodifizierten und hochfesten
PCC-Estrichmörtel einbauen.

Schichtdicke:_______cm

Gewähltes Produkt:
Remmers Betofix R4 EM rapid oder gleichwertig

Produkteigenschaften:
Hohe mechanische Widerstandsfähigkeit
Schnell erhärtend
Schwindarm
Spannungsarm und rissfrei erhärtend
Maschinenverarbeitbar
Estrich gemäß DIN EN 13813: CT ? C 50 ? F8 ? A7
- B1,5

Produktkenndaten:
Wasseranspruch Ca. 8 % entspricht 2,0 l/25 kg
Belegreife Diffusionsfähige Beläge/Beschichtungen:
Ca. 12 h
Dampfdichte Beläge/Beschichtungen: Ca. 24 h
Biegezugfestigkeit 28 d: ? 8,0 N/mm²
Brandverhalten Klasse A1
Druckfestigkeit Temperatur 20 °C:
6 h: ? 15 N/mm²
24 h: ? 35 N/mm²
28 d: ? 50 N/mm²
Temperatur 5 °C:
24 h: ? 30 N/mm²
28 d: ? 50 N/mm²
Größtkorn 5 mm
Frischmörtelrohdichte Ca. 2,1 kg/dm³

Haftbrücke:
Haftbrücke auf den mattfeucht vorgenässten Untergrund
applizieren.
Folgearbeiten immer frisch-in-frisch ausführen.

Gewähltes Produkt:
Remmers Betofix HB basic oder gleichwertig

Produkteigenschaften:
Kunststoffvergütet
Hohe Haftzugfestigkeit
Zertifiziert nach DIN EN 1504-3

Produktkenndaten:
Schüttdichte Ca. 1,5 kg/dm³
Wasseranspruch Ca. 5,0-5,5 l/25 kg
Haftzugfestigkeit (28 d) > 1,5 N/mm²

Verbrauch:
Ca. 2,0 kg/m²/mm Schichtdicke, bzw. ca. 2,0 kg/dm³
Remmers Betofix R4 EM rapid <1094>
Untergrundabhängig, ca. 1,1 kg/m²
Remmers Betofix HB basic <1082>
Einheit: m2

### Titel 00003 Abdichtung Balkone, Loggien, Laubengänge

**00003.0001 Grundierung mit Spezialgrundierung**
*** Bedarfsposition ohne GB
Abzudichtende saugfähige, mineralische
Untergründe mit einer lösemittelfreien,
Spezialgrundierung grundieren.

Gewähltes Produkt:
Remmers Kiesol MB oder gleichwertig

Produkteigenschaften:
Verbessert die Haftung zum Untergrund
Wasserabweisend
Festigend

Produktkenndaten:
- Dichte (20°C) = 1,01 g/cm³
- pH-Wert = 11

Verbrauch:
Ca. 0,1-0,2 l/m² Remmers Kiesol MB <3008>
Einheit: m2

**00003.0002 Kratzspachtelung / Kontaktschicht auftragen, MB 2K([eco])**
Kontaktschicht auf dem abzudichtenden
Untergrund mit einer zweikomponentigen,
multifunktionalen Bauwerksabdichtung (FPD)
auf Basis nachwachsender Rohstoffe
herstellen.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Ca. 0,5 kg/m², je nach Untergrund
Remmers MB 2K [eco] <2940>
Einheit: m2

**00003.0003 Abdichten von Innenecken, Fugen undÜbergängen(MB 2K [eco])**
Innenecken und Fugen / Übergänge zu
nichtmineralischen Bauteilen
mit einem hochwertigen, vliesbeschichteten
Premium-Dichtband auf NBR-Kautschuk-Basis
verstärken.
Verklebung und Überarbeitung mit dem
Abdichtungsprodukt (MDS/FPD).

Gewähltes Produkt:
Remmers MB 2K [eco] oder gleichwertig

Produkteigenschaften:
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten:
Basis: Zu 100% nachhaltiges Polymerbindemittel, Zement,
Additive, Spezialfüllstoffe
Rissüberbrückung 2 mm nach DIN EN 1062 Teil 7
Schichtdicke: 1,2 mm Nassschichtdicke ergibt ca. 1 mm
Trockenschichtdicke
Wasserundurchlässigkeit Geprüft bis 10 m Wassersäule
Durchtrocknungszeit Ca. 24 Std. für 4 mm Schichtdicke
(5 °C/90 % rel. F.)
Ca. 8 Std. für 4 mm Schichtdicke (23 °C/50 % rel. F.)
Brandverhaltensklasse E (DIN EN 13501-1)
Frischmörtelrohdichte Ca. 1,15 kg/dm³
Konsistenz nach Anmischen: Pastös

Gewähltes Produkt:
Remmers Tape VF 120 [eco]

Produkteigenschaften:
Sehr emissionsarm (GEV-EMICODE EC 1)
Hochflexibel
Hohes Dehn- und Rückstellvermögen
Beidseitig, spezielle Vliesbeschichtung (Dicke 0,6 mm,
Temperaturresistenz -20 °C bis +90 °C)
Erfüllt höchste Umwelt- und Gesundheitsanforderungen

Produktkenndaten:
Temperaturbeständigkeit -20 °C bis +90 C
Dicke: 0,60 mm
Wasserdruck: dicht bei 3 bar
Gesamtbreite: 120 mm
Farbe: grau

Verbrauch:
Ca. 1 m/m
Remmers Tape VF 120 [eco] <4827>
Ca. 1 St./Innenecke
Remmers Tape VF 120 [eco] IC <4828>
Ca. 1 St./Außenecke
Remmers Tape VF 120 [eco] EC <4829>
Nach Bedarf:
Remmers MB 2K [eco] <2940>
Einheit: lfm

**00003.0004 Abdichtungsanschluß bei Rinnen und Abläufen herstellen (MB 2K [eco])**
*** Bedarfsposition ohne GB
Anschließen der Verbundabdichtung an den
Abdichtungsflansch von
Bodenablauf / Entwässerungsrinne /
Entwässerungsspeier
unter Einlage eines hochwertigen, vliesbeschichteten
Premium-Dichtband auf NBR Kautschuk-Basis.
Verklebung und Überarbeitung mit dem
Abdichtungsprodukt (MDS/FPD).

Gewähltes Produkt:
Remmers MB 2K [eco] oder gleichwertig

Produkteigenschaften:
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten:
Basis: Zu 100% nachhaltiges Polymerbindemittel, Zement,
Additive, Spezialfüllstoffe
Rissüberbrückung 2 mm nach DIN EN 1062 Teil 7
Schichtdicke: 1,2 mm Nassschichtdicke ergibt ca. 1 mm
Trockenschichtdicke
Wasserundurchlässigkeit Geprüft bis 10 m Wassersäule
Durchtrocknungszeit Ca. 24 Std. für 4 mm Schichtdicke
(5 °C/90 % rel. F.)
Ca. 8 Std. für 4 mm Schichtdicke (23 °C/50 % rel. F.)
Brandverhaltensklasse E (DIN EN 13501-1)
Frischmörtelrohdichte Ca. 1,15 kg/dm³
Konsistenz nach Anmischen: Pastös

Gewähltes Produkt:
Remmers Tape VF 120 [eco]

Produkteigenschaften:
Sehr emissionsarm (GEV-EMICODE EC 1)
Hochflexibel
Hohes Dehn- und Rückstellvermögen
Beidseitig, spezielle Vliesbeschichtung (Dicke 0,6 mm,
Temperaturresistenz -20 °C bis +90 °C)
Erfüllt höchste Umwelt- und Gesundheitsanforderungen

Produktkenndaten:
Temperaturbeständigkeit -20 °C bis +90 C
Dicke: 0,60 mm
Wasserdruck: dicht bei 3 bar
Gesamtbreite: 120 mm
Farbe: grau

Verbrauch:
Ca. 1 m/m
Remmers Tape VF 120 [eco] <4827>
Nach Bedarf:
Remmers MB 2K [eco] <2940>
Einheit: St

**00003.0005 Abdichtung Balkone, Loggien, Laubengänge (MB 2K [eco])**
Abdichtung von Balkonen, Loggien, Laubengängen
aus einer zweikomponentigen, multifunktionalen
Bauwerksabdichtung (FPD) auf Basis nachwachsender
Rohstoffe herstellen.

Mindesttrockenschichtdicke > 2 mm.

Gewähltes Produkt:
Remmers MB 2K [eco] oder gleichwertig

Produkteigenschaften
Sehr emissionsarm (GEV-EMICODE EC 1 ) Plus
Schnelle Durchtrocknung und Vernetzung nach 24 Std. bei
5 °C und 90 % relative Feuchte
Lösemittelfrei
Bitumenfrei
Druckwasserdicht
Geprüft radondicht
Hohe Haftzugfestigkeit
Hochflexibel, dehnfähig und rissüberbrückend
Überstreich- und überputzbar
Schlämm-, streich-, spachtel- und spritzfähig
Sehr gute Haftung auch auf nicht mineralischen
Untergründen
(z. B. Kunststoffe, Metalle, etc.)
UV-beständig

Produktkenndaten
Basis: Zu 100% nachhaltiges Polymerbindemittel, Zement,
Additive, Spezialfüllstoffe
Rissüberbrückung: 2 mm nach DIN EN 1062 Teil 7
Schichtdicke: 1,2 mm Nassschichtdicke ergibt ca. 1 mm
Trockenschichtdicke
Wasserundurchlässigkeit: Geprüft bis 10 m
Wassersäule
Durchtrocknungszeit: Ca. 24 Std. für 4 mm Schichtdicke

(5 °C/90 % rel. F.)
Ca. 8 Std. für 4 mm Schichtdicke (23 °C/50 % rel. F.)
Brandverhaltensklasse E (DIN EN 13501-1)
Frischmörtelrohdichte Ca. 1,15 kg/dm³
Konsistenz nach Anmischen: Pastös

Verbrauch:
Ca. 2,3 kg/m² bei 2 mm Trockenschichtdicke
Remmers MB 2K [eco] <2940>
Einheit: m2

**00003.0006 Fliesenbelag im Aussenbereich verlegen, komb. Verfahren**
Boden- und Sockelfliesen im kombinierten Verfahren
mit hydraulisch erhärtendem, flexiblem
Dünnbettmörtel
C2 TE S1 gemäß DIN EN 12004 fachgerecht verlegen.

Fliesenfabrikat: '____________________'
Fliesentyp: '____________________'
Fliesenformat: '____________________'
Fliesenfarbe: '____________________'

Gewähltes Produkt:
Remmers FL fix oder gleichwertig

Produkteigenschaften:
Hohe Haftzugfestigkeit (C 2)
Flexibel (S 1)
Hohe Abrutschsicherheit (T) und Haftfestigkeit
Verlängerte klebeoffene Zeit ?
Sehr emissionsarm (GEV-EMICODE EC 1)

Produktkenndaten:
Wasseranspruch Ca. 6,5 l / 25 kg
Begehbarkeit / Verfugung Nach ca. 12 Stunden
Klebebettdicke Bis max. 10 mm
Klebeoffene Zeit Ca. 30 Minuten (temperaturabhängig)

Verbrauch:
Remmers FL fix <2817>
Ca. 1,1 kg/m²/mm Auftragsdicke,
 6 mm Kamzahnung: ca. 2,3 kg/m²
 8 mm Kamzahnung: ca. 3,0 kg/m²
10 mm Kammzahnung: ca. 3,8 kg/m²
Einheit: m2

**00003.0007 Fliesenbelag ausfugen**
Fliesenflächen mit hydraulisch erhärtendem,
kunststoffvergütetem Fugenmörtel, geprüft nach
CG2 WA gemäß DIN EN 13888 ausfugen.

Fugenbreite: '_____' mm
Fugenfarbe: '__________'

Gewähltes Produkt:
Remmers FL grout flex oder gleichwertig

Produkteigenschaften:
Hohe Abriebbeständigkeit
Verringerte Wasseraufnahme
Flexibler Fugenmörtel nach DIN EN 13888
Wasser- und frostbeständig
Gute Flankenhaftung
Hydraulisch erhärtend

Produktkenndaten:
Wasseranspruch 1,0 l / 5 kg
Begehbar Nach ca. 24 Stunden
Fugenbreiten von 4 - 20 mm
Für beheizbare Belagskonstruktionen geeignet

Verbrauch:
Remmers FL grout flex <2891>
Verbrauch abhängig von Fliesenformat, Fugenbreite und
Fugentiefe.
z.B.Fugenbreite 6 mm, Fugentiefe 8 mm:
Fliesenformat 30 x 30cm ca. 0,48 kg
Fliesenformat 60 x 30cm ca. 0,35 kg
Einheit: m2

**00003.0008 Elastische Anschluss-und Bewegungsfugen herstellen**
Rand-, Anschluss- und Bewegungsfugen mit elastischem,
alkoxyvernetzenden Silicondichtstoff herstellen.

Gewähltes Produkt:
Remmers Multi Sil oder gleichwertig

Fugenfarbe: '__________'

Produkteigenschaften:
Abriebfest und schlierenfrei
Anstrichverträglich nach DIN 52452, Teil 4
Mit Filmkonservierer gegen mikrobielle Schädigung
Extrem haftstark
Benötigt auf vielen Untergründen keine
Haftgrundierung

Produktkenndaten:
Reißdehnung (DIN EN ISO 8339) > 200 %
Dehnspannungswert 100 % (DIN EN ISO 8339) 0,28 N/mm²
Rückstellvermögen (DIN EN ISO 7389) > 80 %
Volumenverlust (DIN EN ISO 10563) Ca. -4 %
Zulässige Gesamtverformung (DIN EN 15651-1) 25 %

Verbrauch:
Remmers Multi Sil <7380>
Ca. 100 ml/lfdm bei 1 cm² Fugenquerschnitt
Einheit: lfm
